# Sanierung und Modernisierung Rathaus Nordkirchen
Angebotsaufforderung (GAEB DA XML 3.3, DA83)
Projekt: 2021_016
Währung: EUR
Vergabeart: Öffentliche Ausschreibung
Erstellt mit: GXML Toolbox V3.3 R20220330, ORCA AVA 26.0.7 26.00.07, 06.11.2025

## Allgemeine Baubeschreibung
Baubeschreibung

Globale Angaben zum Bauvorhaben

Name und Anschrift des Auftraggebers:

Gemeinde Nordkirchen
Bohlenstraße 2
59394 Nordkirchen

Beschreibung des Bauvorhabens:

Umbau und Sanierung eines Rahthauses
Bohlenstraße 2
59394 Nordkirchen

Bei dem Projekt handelt es sich um die Sanierung und Modernisierung des bestehenden Rathauses in Nordkirchen, auf dem Grundstück Bohlenstraße 2, Gemarkung Nordkirchen, 59393 Nordkirchen (Flur 13; Flurstück 670), im Zentrum von Nordkirchen. Das Grundstück liegt westlich der Bohlenstraße und südlich der Bergstraße. Die Nachbarbebauungen werden vorwiegend als Wohn- und/oder als Wohn- und Geschäftshäuser genutzt.
Auf dem Grundstück befindet sich weiter ein Garagengebäude (Mehrfachgarage), ein Fahrradunterstand, gepflasterte Park- und Verkehrsflächen sowie gepflasterte Rampen- und Treppenanlage. Verschiedene Bereiche des Grundstücks sind begrünt.
Das ursprüngliche Bestandsgebäude (Schulgebäude) wurde in der Mitte der 80er Jahre erweitert und besteht aus einem Untergeschoß (in Teilen nicht unterkellert) und einem ca. 0,30m bis 1.10m über Gelände liegendem Erdgeschoss, einem Obergeschoss sowie einem Dachgeschoß, dass in Teilen unausgebaut ist. Das Erdgeschoß ist, auf Grund der vorhandenen Geländetopografie, von dem höher gelegenen südlichen Parkplatz, fast ebenerdig zu betreten (südlicher Nebeneingang). Der westliche gelegene Haupteingang befindet sich ca. 1.00m über Straßenniveau.
Es ist nicht beabsichtigt, das bestehende Gebäude zu erweitern, gesamte Gebäudeteile rückzubauen bzw. wesentliche Veränderungen an der Kubatur vorzunehmen.
Der Bauvorhaben dient dem Zweck, den veränderten nutzungstechnischen/technischen/bautechnischen sowie energetischen und gestalterischen Anforderungen eines Rathauses gerecht zu werden. Zusätzlich soll das Gebäude "barrierearm" ausgestattet werden. Da es sich hier um den Umbau eines Bestandsgebäudes handelt und aus diesem Grunde nicht sämtliche Vorgaben der DIN 18040-1 (öffent. zugängliches Gebäude) umgesetzt werden können bzw. nur mit einem unverhältnismäßig hohen Aufwand, wird mit dem Bauherrn vereinbart, dass die Vorgaben der Landesbauordnung NRW bei dem Bauvorhaben, als Grundlage der Planung und Ausführung dient und möglichst zahlreiche Vorgaben der DIN 18040-1 umgesetzt werden.
Das Bestandsgebäude dient z. Zt. und nach der Baumaßnahme als Verwaltungsgebäude der Gemeinde Nordkirchen.

Das Untergeschoß dient z. Zt. und nach dem Umbau vorwiegend als Technik-, Archiv- und Lagerfläche.
Auf Wunsch des Bauherrn wurden nachträglich zwei Umkleiden eingeplant.
Das Erdgeschoß, das Obergeschoß und das Dachgeschoß wird vorwiegend als Bürofläche genutzt.
In Teilbereichen (ehem. Schule) ist über dem Erdgeschoß eine Holzbalkendecke im Bestand vorhanden. Diese werden erhalten und brandschutztechnisch ertüchtigt. Auf Grund der Brandschutzertüchtigung erfolgt die Montage der neuen Abhangdecke als freitragende Konstruktion.
Das vorhandene Dachgeschoss, welches z. Zt. nur in Teilbereichen ausgebaut/genutzt wird, wird mit der Baumaßnahme "komplett" ausgebaut und als Büro-/Aufenthaltsraum und Lagerfläche genutzt. Um dieses zu erreichen, werden in Teilen Dachkonstruktionen rückgebaut, verändert wieder errichtet sowie eine Geschoßdecke, die z.Zt. in einer Holzkonstr. vorhanden ist, durch eine Stahlbetondecke ersetzt. Diese vorhandene Holzbalkendecke wird ebenfalls brandschutztechnisch ertüchtig und wie die Holzbalkendecke über EG., mit einer freitragenden Abhangdecke von unten bekleidet.
Des Weiteren werden im Dachgeschoss ca. 10 Gauben /"Ganzglasgauben") neu errichtet.
Die bestehende WC-Anlagen im Gebäude werden umgebaut/saniert, in Teilen an anderer Position (inkl. einem Beh.-WC) neu errichtet.
Die Treppenhäuser werden nur unwesentlich verändert (Abtrennung von Fluren etc.). Die Treppenläufe/-geländer/-Handläufe werden nicht verändert, jedoch "malerseitig" bearbeitet.

Die Fassaden des Bestandsgebäudes werden komplett saniert und erhalten eine neue Verblendung mit erforderlicher Wärmedämmung sowie neue Außenfenster- und -türen. Die Dächer werden in Teilen komplett neu errichtet bzw. neu gedämmt und erhalten eine neue Dachhaut.

Die bestehende Photovoltaikanlage auf den Bestandsdächern wird während der Baumaßnahme demontiert und soll anschließend wieder montiert/genutzt werden. Auf Grund der zuvor genannten Erstellung der neuen Gauben auf den Dachflächen, wird es nicht möglich sein, alle vorh. Photovoltaikpanels wieder zu montieren. Die Zwischenlagerung wird durch den Bauherrn organisiert (vorauss. im ehem. Hallenbad). Bei der Neumontage wird im Eingangsbereich ein DC Trennschalter vorgesehen.

Im Inneren werden, gem. Planung, umfangreiche bauliche Veränderungen an Räumen/Fluren/Oberflächen etc. vorgenommen.

Im Rahmen der Baumaßnahme wird das Gebäude brandschutztechnisch sowie bezügl. der Sicherstellung der 2. Rettungswege, optimiert.

Im Untergeschoss sind im Bestand einige "feuchte Stellen" an Wänden, vorwiegend an von außen unzugänglichen Wänden (zu nichtunterkellerten Bereichen bzw. zur Nachbarbebauung) zu erkennen. Im Dachgeschoß sind Feuchtigkeitsstellen an "von außen nach innen" erstellten Stahlbetonrähmen vorhanden.
Das Bestandsgebäude ist "ungedämmt" (ehem. Schulgebäude) bzw. geringfügig gedämmt (Anbau der 80iger Jahre) erstellt worden.
Der allgemeine Zustand des Bestandsgebäudes könnte, im Sinne von Zeugniszensuren, als "ausreichend bis befriedigend (-)" bezeichnet werden.

Das Gebäude besitzt/-en eine Bruttogeschoßfläche von rd.  2.500 m².
die spätere Nutzfläche (NF) beträgt rd. 1.950 m²;
Zukünftig müssen, gem. Bauantragsplanung, 24 PKW-Stellplätze sowie 29 Fahrradstellplätze auf dem Grundstück nachgewiesen werden.

Wichtiger Hinweis:
Der Hausanschlussraum des Gebäudes bleibt während der Bauzeit in Betrieb. Dieser ist inkl. der Anschlussleitungen und Hauseinführungen ect. zu schützen.

Bauseits wird ein Sicherheits- und Gesundheitskoordinator beauftragt.

Angaben zur Baustelle

Lage und Transportwege Zufahrtmöglichkeiten:

Breite: ca. 3,00 m, über die Straße "Bohlenstraße"

Einschränkungen: Es wird ein konkreter  Baustelleneinrichtungsplan durch den AG vorgegeben.

Für den Verkehr freizuhaltende Flächen:
Die Bergstraße und Bohlenstraße sowei die Baustelleneinfahrt sind für den Verkehr freizuhalten

Transportwege für Transport der Baustoffe auf der Baustelle:

Einschränkungen: Es ist unbedingt darauf zu achten, dass die Baustellenzufahrt sowie die Zufahrtsstraße "Bohlenstraße" freigehalten werden. Zwischen der Baustelle und dem Lagerplatz ist eine Zufahrt eines Anwohners diese ist zu jedem Zeitpunkt frei- und sauber zu halten.

Sonstige Baustelleneinrichtung

Ver- und Entsorgungsleitungsanschlüsse für Wasser:
- Zapfstelle vorhanden -> wird durch die Baustelleneinrichtung realisiert

Ver- und Entsorgungsleitungsanschlüsse für Strom:
- Baustrom vorhanden -> wird durch die Baustelleneinrichtung realisiert

Art / Lage der Lagerplätze:
Lagerplätze sind im Bereich der Baustelleneinrichtung direkt am Baufeld vorgesehen. Es wird ein konkreter Baustelleneinrichtungsplan durch den AG vorgegeben.

Entsorgung von Abfall nach DIN 18299

Die Entsorgung von Abfall nach den Abschnitten 4.1.11 und 4.1.12 ATV DIN 18299 hat umgehend, spätestens täglich zum Abschluss der jeweiligen Arbeiten, zu erfolgen.

Alternativ zum Abfahren ist das Entsorgen in geeignete, auf der Baustelle lagernde Abfalltransportbehälter des Auftragnehmers zulässig. Es obliegt in diesem Fall dem jeweiligen Auftragnehmer selber dafür zu sorgen, dass keine Unbefugten Abfälle in diese Behälter füllen.

Sonstige Angaben

Der Auftragnehmer hat dafür Sorge zu tragen, dass während der Ausführung seiner Leistungen immer mindestens ein fließend deutschsprechender Mitarbeiter seiner Firma auf der Baustelle anwesend ist.

Zu den auf der Baustelle vorzuhaltenden Ausführungsunterlagen zählt neben den Ausführungsplänen auch eine Ausfertigung dieser Leistungsbeschreibung.

Folgende Ausführungszeichnungen sind der Leistungsbeschreibung im Originalmaßstab beigefügt:

- Ausführungsplanungen
  - 2021-016_AP-GR-E0_2025-10-07_P
  - 2021-016_AP-GR-O1_2025-10-02_J
  - 2021-016_AP-GR-O2_2025-10-07_M
  - 2021-016_AP-GR-U1_2025-08-15_E

## Besondere Vertragsbedingungen
Art und Umfang der Leistung (§ 1 VOB/B)

Die Vertragsleistung umfasst alle Leistungen und Lieferungen, die erforderlich sind, um das Gewerk funk- tionsfähig herzustellen. Unvollständigkeiten, Unklarheiten und Widersprüche sind dahingehend aufzulö- sen, dass eine den übrigen Vorschriften des Vertrages entsprechender funktionsfähiger Leistung geschul- det wird.

Ausführungsunterlagen (§ 3 Abs. 5 und 6 VOB/B)

Der Ausführung dürfen nur Unterlagen zugrunde gelegt werden, die vom Auftraggeber als zur Ausführung bestimmt gekennzeichnet sind.

Sämtliche Maße sind vom Auftragnehmer am Bau zu prüfen.

Werbung (§ 4 Abs. 1 VOB/B)

Werbung auf der Baustelle ist nur nach vorheriger Zustimmung des Auftraggebers zulässig.

Umweltschutz (§ 4 Abs. 2 und 3 VOB/B)

Der Auftragnehmer hat zum Schutz der Umwelt, Landschaft und Gewässer die durch die Arbeiten verur- sachten Beeinträchtigungen auf das unvermeidliche Mindestmaß zu beschränken.

Der Auftragnehmer hat behördliche Anordnungen oder Ansprüche Dritter dem Auftraggeber unverzüglich schriftlich mitzuteilen.

Benutzung von Arbeitsplätzen (§ 4 Abs. 4 VOB/B)

Der Auftraggeber stellt dem Auftragnehmer die notwendigen Arbeitsplätze gemäß § 4 Abs. 4 VOB/B un- entgeltlich zur Verfügung.

Benutzung von Lagerplätzen (§ 4 Abs. 4 VOB/B)

Der Auftraggeber stellt dem Auftragnehmer die notwendigen Lagerplätze gemäß § 4 Abs. 4 VOB/B unent- geltlich zur Verfügung.

Benutzung von Zufahrtswegen (§ 4 Abs. 4 VOB/B)

Für die Benutzung von Zufahrtswegen gelten folgende Einschränkungen:
Es ist unbedingt darauf zu achten, dass die Baustellenzufahrt nicht zum Parken genutzt wird.
Das Baustellengelände darf ausschließlich zur Be- und Entladung der Handwerkerfahrzeuge sowie dem Lieferantenverkehr der Herstellerfirmen genutz werden.
Aus Platzgründen ist ein Parken auf dem Gelände der Baustelle untersagt.

Benutzung von Wasser- und Energieanschlüssen (§ 4 Abs. 4 VOB/B)

Die Anschlussanlagen für Wasser und Energie erstellt das Gewerk 01_Baustelleneinrichtung und hält diese während der gesamten Bauzeit vor.

Baureinigung und Abfallbeseitigung

Dem Auftragnehmer obliegt die Baureinigung nach Abschnitt 4.1 der DIN 18299 (aktuelle Fassung) und der einschlägigen gewerkespezifischen Allgemeinen Technischen Vertragsbedingungen für Bauleistungen (VOB/C). Kommt der AN dem innerhalb einer angemessenen, ihm gesetzten Frist samt Kündigungsandrohung nicht nach, ist der Auftraggeber zur Teilkündigung und anschließenden Selbstbeseitigung auf Kosten des Auftragnehmers berechtigt.

Dabei werden vom Auftraggeber die tatsächlich entstandenen Kosten zugrunde gelegt.

Der Auftragnehmer wird sich bemühen, bei der Erbringung seiner Leistung, Abfälle zu vermeiden.

Der Auftragnehmer trifft alle erforderlichen Vorkehrungen, um Bau- und Abbruchabfälle nach den gelten- den Vorschriften getrennt zu erfassen und zu halten sowie einer sachgerechten Entsorgung zuzuführen.

Die nach den abfallrechtlichen Bestimmungen zum Nachweis einer ordnungsgemäßen Entsorgung erfor- derlichen Erklärungen, Bestätigungen, Belege usw. sind dem Auftraggeber vorzulegen.

Weitervergabe an Nachunternehmer (§ 4 Abs. 8 VOB/B)

Der Auftragnehmer darf Leistungen nur an Nachunternehmer übertragen, die fachkundig, leistungsfähig und zuverlässig sind; dazu gehört auch, dass sie ihren gesetzlichen Verpflichtungen zur Zahlung von Steuern und Sozialabgaben nachgekommen sind und die gewerberechtlichen Voraussetzungen erfüllen. Der Auftragnehmer hat vor der beabsichtigten Übertragung Art und Umfang der Leistungen sowie Name, Anschrift und Berufsgenossenschaft (einschließlich Mitgliedsnummer) des hierfür vorgesehenen Nachun- ternehmers dem Auftraggeber schriftlich bekannt zu geben.

Beabsichtigt der Auftragnehmer Leistungen zu übertragen, auf die sein Betrieb eingerichtet ist, hat er vor- her die schriftliche Zustimmung des Öffentlichen Auftraggebers gemäß § 4 Abs. 8 Nr. 1, Satz 2 VOB/B einzuholen.

Die Prüfung Feststellung der Eignung hat durch deb Öffentlichen auftraggeber zu erfolgen.

Der Auftragnehmer muss sicherstellen, dass der Nachunternehmer die ihm übertragenen Leistungen nicht weitervergibt, es sei denn, der Auftraggeber hat zuvor schriftlich zugestimmt.

  Ausführung der Leistung (§ 4 Abs. 10 VOB/B)

Für die Teile der Leistung, die durch die weitere Ausführung der Prüfung und Feststellung entzogen wer- den, wird die gemeinsame Feststellung auf der Baustelle über deren Zustand, ihre Vertragsmäßigkeit sowie deren Art und Umfang verlangt. Der Auftragnehmer hat die gemeinsame Feststellung rechtzeitig zu beantragen.

Verteilung der Gefahr (§ 7 VOB/B), Bauwesenversicherung

Der AG hat eine Bauwesenversicherung abgeschlossen, welche die Leistungen des Auftragnehmers mit abdeckt.

Haftung (§ 10 Abs. 2 VOB/B)

Der Auftragnehmer ist verpflichtet, eigenverantwortlich alle notwendigen Sicherheitsvorkehrungen im ei- genen Leistungsbereich zu treffen, um Schäden von Personen und Sachen innerhalb des Baugeländes und des Baubereichs abzuwenden (Verkehrssicherungspflicht). Der Arbeitnehmer stellt den Arbeitgeber im Innenverhältnis von sämtlichen Schadensersatzansprüchen aus schuldhafter Verkehrssicherungs- pflichtverletzung im eigenen Leistungsbereich frei, insbesondere bei etwaigen von ihm schuldhaft verur- sachten Schäden an Nachbargebäuden oder -grundstücken (vgl. § 10 Abs. 2, Satz 1, Halbsatz 2 VOB/B).

Der Auftragnehmer hat Bauunfälle, bei denen Personen- oder Sachschäden entstanden sind, dem Auf- traggeber unverzüglich mitzuteilen.

Abnahme (§ 12 VOB/B)

Die Abnahme erfolgt förmlich unter Erstellung eines von beiden Vertragspartnern zu unterzeichnenden Protokolls. Die Abnahme ist innerhalb einer Frist von zwölf Werktagen nach Fertigstellungsmeldung durch den Auftragnehmer durchzuführen, wenn einer der Vertragspartner die Vornahme der Abnahme verlangt.

Wenn sich die Vertragspartner über den Abnahmetermin nicht einigen, wird dieser vom Auftraggeber un- ter Beachtung einer ausreichenden und § 12 Abs. 1 VOB/B beachtenden Frist festgesetzt und der Auf- tragnehmer hierzu geladen.

Die Abnahme kann auch in Abwesenheit des Auftragnehmers durchgeführt werden, wenn der Abnahme- termin vereinbart war oder der Auftraggeber mit genügender Frist hierzu geladen hatte. Das Ergebnis der Abnahme ist dem Auftragnehmer dann alsbald mitzuteilen.

Die Abnahme kann wegen nicht vollständig erbrachter Leistung oder wesentlicher Mängel verweigert wer- den. Wird die Abnahme in dieser Weise verweigert, so hat der Auftragnehmer dem Auftraggeber nach Leistungserbringung oder Mängelbeseitigung wiederum schriftlich die Fertigstellung mitzuteilen.

  Mängelansprüche und deren Verjährung (§ 13 Abs. 1, 4 und 7 VOB/B)

Die Sachmängelhaftung bestimmt sich nach § 13 VOB/B.

Abrechnung (§ 14 VOB/B)

Ein Aufmaß wird entsprechend ATV DIN 18299 Abschnitt 5 generell nur dann durchgeführt, wenn keine Zeichnungen vorliegen, denen die ausgeführte Leistung entspricht.

Das Aufmaß wird von den Vertragspartnern gemeinsam genommen und ist bei Einvernehmen anerkannte Berechnungsgrundlage für die Abrechnung. Beiden Vertragspartnern wird deshalb das Recht zum Bestrei- ten des Aufmaßergebnisses nicht genommen.

Aus Abrechnungszeichnungen oder anderen Aufmaßunterlagen müssen alle Maße, die zur Prüfung einer Rechnung nötig sind, unmittelbar zu ersehen sein.

Die Originale der Aufmaßblätter, Wiegescheine und ähnlicher Abrechnungsbelege erhält der Auftragge- ber, die Durchschriften der Auftragnehmer.

Bei Aufmaß und Abrechnung sind Längen und Flächen mit zwei Stellen nach dem Komma, Rauminhalte und Gewichte mit drei Stellen nach dem Komma zu berechnen. Geldbeträge sind auf zwei Stellen nach dem Komma zu runden.

Rechnungen sind ihrem Zweck nach als Abschlags-, Teilschluss oder Schlussrechnung zu bezeichnen. Die Abschlags- und Teilschlussrechnungen sind durchlaufend zu nummerieren.

Alle Rechnungen sind in 2-facher Ausfertigung und an den Auftraggeber adressiert einzureichen.

Die notwendigen Rechnungsunterlagen (z.B. Mengenberechnungen, Abrechnungszeichnungen, Hand- skizzen) sind in 2-facher Ausfertigung den Rechnungen beizufügen.

Die Rechnungen sind mit den Vertragspreisen ohne Umsatzsteuer aufzuführen; der Umsatzsteuerbetrag ist am Schluss der Rechnung mit dem Steuersatz einzusetzen, der zum Zeitpunkt des Entstehens der Steuer, bei Schlussrechnungen zum Zeitpunkt des Bewirkens der Leistung gilt.

Beim Überschreiten von Vertragsfristen, die der Auftragnehmer zu vertreten hat, wird die Differenz zwi- schen dem aktuellen Umsatzsteuerbetrag und dem beim Fristablauf maßgebenden Umsatzsteuerbetrag nicht erstattet.

In jeder Rechnung sind Umfang und Wert aller bisherigen Leistungen und die bereits erhaltenen Zahlun- gen mit gesondertem Ausweis der darin enthaltenen Umsatzsteuerbeträge anzugeben.

Die Schlussrechnung ist vom Auftragnehmer in prüfbarer Form innerhalb von 4 Kalenderwochen nach Fertigstellung vorzulegen.

Der Auftragnehmer verpflichtet sich, jede vom zuständigen Finanzamt vorgenommene Änderung in Bezug auf eine vorgelegte Freistellungsbescheinigung (48b EStG) dem Auftraggeber unverzüglich schriftlich mitzuteilen.

Stundenlohnarbeiten (§ 15 VOB/B)

Für im Vertrag nicht vorgesehene Leistungen (Nachträge) gilt § 2 Abs. 6 VOB/B. Für diese sind grundsätzlich mengenbezogene Einheitspreise anzubieten. Eine Abrechnung als Stundenlohnarbeiten ist nur nach ausdrücklicher vorheriger Zustimmung des Auftraggebers zulässig.

Bei Stundenlohnarbeiten gelten die vereinbarten Verrechnungssätze unabhängig von der Anzahl der ge- leisteten Stunden.
Der Auftragnehmer hat über Stundenlohnarbeiten arbeitstäglich Stundenlohnzettel in zweifacher Ausferti- gung einzureichen. Diese müssen außer den Angaben nach § 15 Abs. 3 VOB/B enthalten:
das Datum, die Bezeichnung des Ausführungsortes innerhalb der Baustelle, die Art der Leistung, die Na- men der Arbeitskräfte und deren Berufs-, Lohn oder Gehaltsgruppe, die geleisteten Arbeitsstunden je Arbeitskraft, ggf. aufgegliedert nach Mehr-, Nacht-, Sonntags- und Feiertagsarbeit, sowie nach im Ver- rechnungssatz nicht enthaltenen Erschwernissen und die Gerätekenngrößen.

Stundenlohnrechnungen müssen entsprechend den Stundenlohnzetteln aufgegliedert werden.

Die Originale der Stundenlohnzettel behält der Auftraggeber, die bescheinigten Durchschriften erhält der Auftragnehmer.

Die Abzeichnung von Stundenlohnzetteln durch den Auftraggeber oder den Bauleiter und die damit ver- bundene Anerkenntniswirkung betreffen nur Art und Umfang der erbrachten Leistung. Es bleibt die Prü- fung vorbehalten, ob es sich bei den bescheinigten Arbeiten überhaupt um vergütungspflichtige Leistun- gen handelt und ob diese dann auf Stundenlohn- oder Einheitspreisbasis abzurechnen sind.

Zahlungen, Vorauszahlungen (§ 16 VOB/B)

 Alle Zahlungen werden bargeldlos in Euro geleistet.
Als Tag der Zahlung gilt bei Überweisung von einem Konto der Tag, an dem das Geldinstitut den ausführ- baren Zahlungsauftrag erhalten hat.

Die Zahlungsfrist ist gewahrt, wenn der Auftraggeber innerhalb der Zahlungsfristen einen Verrechnungs- scheck per Post an den Auftragnehmer abgesandt hat.

Bei Arbeitsgemeinschaften werden Zahlungen mit befreiender Wirkung für den Auftraggeber an den für die Durchführung des Vertrages bevollmächtigten Vertreter der Arbeitsgemeinschaft oder nach dessen schriftlicher Weisung geleistet. Dies gilt auch nach Auflösung der Arbeitsgemeinschaft.

Der Auftragnehmer erhält Abschlagszahlungen entsprechend dem Bruttowert der jeweils durch prüfbare, an den Auftraggeber adressierte Rechnung nachgewiesenen vertraglichen Leistungen abzüglich eines 10%igen Einbehalts.

Das Bautagebuch ist der Schlussrechnung beizufügen.

Die Aufrechnung mit vom Auftraggeber bestrittenen Gegenansprüchen des Auftragnehmers ist ausge- schlossen.

Sicherheitsleistung (§ 17 VOB/B)

1. Sicherheitsleistung für die Vertragserfüllung

 Auf Sicherheit für die Vertragserfüllung wird verzichtet.
 Sicherheitsleistungen für die Vertragserfüllung sind ab einer Netto-
 Auftragssumme von mindestens 250.000 € in Höhe von 5 % der
 Auftragssumme wahlweise durch Einbehalt oder durch die Vorlage einer
 Bürgschaft zu erbringen.

 Hiermit verweisen wir auf das beigefügte Formblatt

2. Sicherheitsleistung für Mängelansprüche

 Auf Sicherheit für die Mängelansprüche wird verzichtet.
 Mängelansprüche sind ab einer Abrechnungssumme
 von Brutto 100.000 € incl. erteilter Nachträge in Höhe von 3 % der
 Abrechnungssumme durch die Vorlage einer Bürgschaft zu erbringen.

 Hiermit verweisen wir auf das beigefügte Formblatt

Änderung der Vertragspreise

Lohn- und Stoffpreisgleitklauseln (Material- und Transportgleitklauseln) werden nicht vereinbart. Die ver- einbarten Preise sind - von § 2 Abs. 3 VOB/B und sonst in der VOB/B vorgesehenen wie auch sich sonst nach allgemeinen Rechtsgrundsätzen ergebenden Preisänderungsmöglichkeiten abgesehen - Festpreise.

Verträge mit ausländischen Auftragnehmern (§ 18 VOB/B)

Für die Auslegung des Vertrags ist ausschließlich der in deutscher Sprache verfasste Wortlaut der Verga- beunterlagen verbindlich.

Erklärungen erfolgen in deutscher Sprache.

Für die Regelung der vertraglichen und außervertraglichen Beziehungen zwischen den Vertragspartnern gilt ausschließlich das Recht der Bundesrepublik Deutschland.

## Produktabfragen / Bietertextergänzungen
Produktabfragen / Bietertextergänzungen

Es werden in dem Leistungsverzeichnis Produktabfragen in Form von
Bietertextergänzungen getätigt.
Folgende Angaben sind durch den Bieter einzutragen:

Hersteller
Produkt / Typ

Eine Benennung eines Herstellers ohne nähere Produktangabe ist nicht
ausreichend.

Jedes Produkt wird einmal abgefragt. Es wird davon ausgegangen, dass
die angebotenen Produkte für jedes Geschoss angeboten werden wenn
sich die Positionen wiederholen.

## Vorbemerkungen
1.
In den Positionen sind die tatsächlich zu verarbeiteten Mengen angegeben.
Der Verschnitt ist in den Poitionen mit einzukalkulieren und wird nicht gesondert vergütet.

2.
Es wird vor Beginn der Arbeiten eine Bemusterung der Fliesen und Natursteinplatten
mit jeweils min 3 Mustern durchgeführt.

## 24 Fliesen- und Plattenarbeiten

### Titel 01 Kellergeschoss

**01.1 Feuchtemessung**
Feuchtemessung des Fliesenuntergrunds als Prüfung der Belegreife, über die Prüfpflicht des Auftragnehmers hinaus. Messung mit CM-Prüfinstrument, Preis je Prüfung inkl. Protokollierung und Übergabe an den Auftraggeber.
Menge: 4,000 St

**01.2 Randstreifen abschneiden**
Randdämmstreifen oberhalb Bodenbelag abschneiden,
Abfall entsorgen, inkl. Deponiegebühren.
Menge: 30,770 m

**01.3 Bodenfliesen 30/60 liefern R10**
- Bodenfliesen, 30/60,
- Material:  Feinsteinzeug
- Nennmaß: 30 x 60 cm
- Sortierung:  1.
- Abrieb: V
- Rutschhemmung: R10
- Farbe: grau

frei Baustelle liefern.
Menge: 60,000 m²

**01.4 Bodenfliesen 30/60 verlegen**
Bodenfliesen, 30/60 verlegen

Bodenfliesenbelag in Dünnbett, zementhaltiger Mörtel, inkl. Verfugung. Fliesen frostbeständig, licht- und farbecht.

- Untergrund: schwimmender Zementestrich
- Material: Feinsteinzeug
- Fliesendicke: ca. 12 mm
- Fliesenformat: 30 x 60 cm
- Oberfläche: unglasiert
- Verfugung: zementhaltiger Fugenmörtel Typ CG, Farbton: grau
- Verlegung: Kreuzfuge
Menge: 60,000 m²

**01.5 Dehnfugenprofil, Metall**
Bewegungsfugenprofil aus gebürstetem Edelstahl mit trapezförmig gelochten Befestigungsschenkeln
und einer Nut- und Federverbindung zur Aufnahme
horizontaler Bewegungen, im Zuge der Fliesenverlegung und unter Beachtung der Herstellerangaben in Belaghöhe auf bauseitigen Estrich fachgerecht einbauen.
Bodenbelag oberflächenbündig anarbeiten.

Material:  Edelstahl
Oberfläche:  gebürstet
Menge: 5,000 m

**01.6 Sockel vorbereiten**
Untergrund aus Putz für Sockel anrauen und mit geeignetem Material grundieren für ausreichenden Haftgrund.
Menge: 70,000 m

**01.7 Sockelleisten**
Sockelleisten 6 cm hoch aus vorgenannten
Bodenfliesen schneiden, im Dünnbettverfahren
verlegen und nach Wahl die Fugen und den
Zwischenraum zwischen Fliese und Wand
vollflächig und eben verfugen.

Leistung einschl. Lieferung und Verschnitt.
Menge: 70,000 m

**01.8 Elastoplastische Verfugung, Fliesen, Acryl**
Elastoplastische Verfugung von Fliesen, mit Acryl-Dichtstoff, inkl. notwendiger Flankenvorbehandlung an den Anschlussflächen und Hinterlegen der Fugenhohlräume mit geeignetem Hinterstopfmaterial, Fuge glatt gestrichen.

Farbe: nach Bemusterung
Menge: 70,000 m

### Titel 02 Erdgeschoss

**02.1 Feuchtemessung**
Feuchtemessung des Fliesenuntergrunds als Prüfung der Belegreife, über die Prüfpflicht des Auftragnehmers hinaus. Messung mit CM-Prüfinstrument, Preis je Prüfung inkl. Protokollierung und Übergabe an den Auftraggeber.
Menge: 5,000 St

**02.2 Randstreifen abschneiden**
Randdämmstreifen oberhalb Bodenbelag abschneiden,
Abfall entsorgen, inkl. Deponiegebühren.
Menge: 57,000 m

**02.3 Bodenfliesen 30/60 liefern R10**
- Bodenfliesen, 30/60,
- Material:  Feinsteinzeug
- Nennmaß: 30 x 60 cm
- Sortierung:  1.
- Abrieb: V
- Rutschhemmung: R10
- Farbe: grau

frei Baustelle liefern.

Angeb. Fabrikat:

'..........'
Menge: 40,000 m²

**02.4 Bodenfliesen 30/60 verlegen**
Bodenfliesen, 30/60 verlegen

Bodenfliesenbelag in Dünnbett, zementhaltiger Mörtel, inkl. Verfugung. Fliesen frostbeständig, licht- und farbecht.

- Untergrund: schwimmender Zementestrich
- Material: Feinsteinzeug
- Fliesendicke: ca. 12 mm
- Fliesenformat: 30 x 60 cm
- Oberfläche: unglasiert
- Verfugung: zementhaltiger Fugenmörtel Typ CG, Farbton: grau
- Verlegung: Kreuzfuge
Menge: 40,000 m²

**02.5 Dehnfugenprofil, Metall**
Bewegungsfugenprofil aus gebürstetem Edelstahl mit trapezförmig gelochten Befestigungsschenkeln
und einer Nut- und Federverbindung zur Aufnahme
horizontaler Bewegungen, im Zuge der Fliesenverlegung und unter Beachtung der Herstellerangaben in Belaghöhe auf bauseitigen Estrich fachgerecht einbauen.
Bodenbelag oberflächenbündig anarbeiten.

Material:  Edelstahl
Oberfläche:  gebürstet

Angeb. Fabrikat: '.........'
Menge: 10,000 m

**02.6 Wandfliesen 30/60 liefern weiß/kalibriert/matt**
- Wandfliesen, 30/60,
- Material:  Feinsteinzeug
- Nennmaß:  30 x 60 cm
- Sortierung: 1
- Farbe: weiß

frei Baustelle liefern.

Angeb. Fabrikat:

'..........'
Menge: 130,000 m²

**02.7 Wandfliese 30/60 verlegen**
Wandfliesen, 30/60 verlegen

Wandfliesenbelag in Dünnbett, zementhaltiger Mörtel, inkl. Verfugung. Fliesen frostbeständig, licht- und farbecht.

- Untergrund: Kalkzementputz oder Gipskartonplatten
-  ansetzen im Dünnbett mit Dispersionsklebestoff DIN 18156 Teil 3
- Material: Feinsteinzeug
- Fliesendicke: ca. 12 mm
- Fliesenformat: 30 x 60 cm
- Oberfläche: unglasiert
- Verfugung: zementhaltiger Fugenmörtel Typ CG, Farbton: grau
- Verlegung: Kreuzfuge
- Höhe der Bekleidungsfläche von ca. 1,20 m
bis ca. 2,80 m
Menge: 130,000 m²

**02.8 Zulage Löcher, bis d = 42 mm**
Zulage für die Herstellung von Löchern
für Installationen und Einbauteile im v.g. Wandfliesenbelag.

Lochgröße: d ≤ 100 mm
Menge: 40,000 St

**02.9 Sockel vorbereiten**
Untergrund aus Putz für Sockel anrauen und mit geeignetem Material grundieren für ausreichenden Haftgrund.
Menge: 220,000 m

**02.10 Sockelleisten Fliesen**
Sockelleisten 6 cm hoch aus vorgenannten
Bodenfliesen schneiden, im Dünnbettverfahren
verlegen und nach Wahl die Fugen und den
Zwischenraum zwischen Fliese und Wand
vollflächig und eben verfugen.

Leistung einschl. Lieferung und Verschnitt.
Menge: 30,000 m

**02.11 Zulage Anarbeiten in Nischen**
Zulage für das Anarbeiten der vorgenannten Bodenbeläge in Nischen und Kleinflächen (z.B. Türnischen) <2,5m2.
Menge: 10,000 m2

**02.12 Eckschutzschiene, Edelstahl**
Eckschutzschiene, mit Anker, in Fliesen-Wandbelag,
an Ecken und Abschlüssen.

- Abmessung / Höhe: abgestimmt auf Fliesendicke
- bis H =8 mm
- Material: nicht rostender Stahl
- Form: eckig
- Oberfläche: matt, geschliffen mit Korn

Angeb. Fabrikat:
Menge: 60,000 m

**02.13 Elastoplastische Verfugung, Fliesen, Acryl**
Elastoplastische Verfugung von Fliesen, mit Acryl-Dichtstoff, inkl. notwendiger Flankenvorbehandlung an den Anschlussflächen und Hinterlegen der Fugenhohlräume mit geeignetem Hinterstopfmaterial, Fuge glatt gestrichen.

Farbe: nach Bemusterung
Menge: 210,000 m

**02.14 Sauberlaufzone**
Mattenrahmen aus Metallprofil, für Fußabstreifer-
Matte, liefern, nivellieren, unterfüttern und abgestimmt auf Fliesenraster versetzen, inkl. aller notwendigen Befestigungsmittel.

- Material: Edelstahl V4A
- Stegbreite: ca. 5 mm
- Streifen aus: Rauhaarrips
- Rahmengröße: ca. 280x200m

liefern und einbauen.

Produkt der Planung
Emco Eingangsmatte
Diplomat 510R, Farbe Anthrazit Nr. 200 o.glw.

Einbauort:
Windfang

Angeb. Fabrikat:

'..........'
Menge: 1,000 St

*Hinweis: Flurbereich*

**02.15 Bodenfliesen Flurbereiche 30x30 liefern**
- Feinsteinzeugfliese
- Material:  Feinsteinzeug
- Nennmaß: 30 x 30 cm
- Sortierung:  1.
- Rutschhemmung: R11
- Farbe: grau matt
- Dicke ca. 9mm

frei Baustelle liefern.

Produkt der Planung:
Kermos Newcon oder gleichwertig

Angeb. Fabrikat:

'..........'
Menge: 200,000 m²

**02.16 Bodenfliesen Format 30x60cm**
Leistung wie zuletzt, jedoch Format 30x60cm
für nachstehendes Verlegmuster.
Menge: 12,000 m2

**02.17 Bodenfliesen Flurbereiche 30x30 verlegen**
Feinsteinzeugfliese aus vorgenannter Position verlegen

- Untergrund: schwimmender Zementestrich
- Material: Feinsteinzeug
- Dicke: ca. 9 mm
- Format: 30 x 30 cm
- Verfugung: zementhaltiger Fugenmörtel Typ CG, Farbton: wie Fliese
Menge: 212,000 m²

**02.18 Sockelleisten Naturstein**
Sockelleisten aus vorgenannter Fliese
Höhe 5cm, Länge 60cm schneiden, im Dünnbettverfahren
verlegen und nach Wahl die Fugen und den
Zwischenraum zwischen Fliese und Wand
vollflächig und eben verfugen.
Farbton Fuge wie Fliese.

Leistung einschl. Lieferung und Verschnitt.
Menge: 190,000 m

**02.19 Zulage Verlegemuster**
*** Pauschalposition
Zulage für Verlegemuster gemäß beigefügter Skizze.

Menge ca. 30m2
Verlegung mit vorgenannten Fliesen Format 30/30 und 30/60

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Menge: 1,000 psch

### Titel 03 Obergeschoss

**03.1 Feuchtemessung**
Feuchtemessung des Fliesenuntergrunds als Prüfung der Belegreife, über die Prüfpflicht des Auftragnehmers hinaus. Messung mit CM-Prüfinstrument, Preis je Prüfung inkl. Protokollierung und Übergabe an den Auftraggeber.
Menge: 3,000 St

**03.2 Randstreifen abschneiden**
Randdämmstreifen oberhalb Bodenbelag abschneiden,
Abfall entsorgen, inkl. Deponiegebühren.
Menge: 30,000 m

**03.3 Bodenfliesen 30/60 liefern R10**
- Bodenfliesen, 30/60,
- Material:  Feinsteinzeug
- Nennmaß: 30 x 60 cm
- Sortierung:  1.
- Abrieb: V
- Rutschhemmung: R10
- Farbe: grau

frei Baustelle liefern.
Menge: 20,000 m²

**03.4 Bodenfliesen 30/60 verlegen**
Bodenfliesen, 30/60 verlegen

Bodenfliesenbelag in Dünnbett, zementhaltiger Mörtel, inkl. Verfugung. Fliesen frostbeständig, licht- und farbecht.

- Untergrund: schwimmender Zementestrich
- Material: Feinsteinzeug
- Fliesendicke: ca. 12 mm
- Fliesenformat: 30 x 60 cm
- Oberfläche: unglasiert
- Verfugung: zementhaltiger Fugenmörtel Typ CG, Farbton: grau
- Verlegung: Kreuzfuge
Menge: 20,000 m²

**03.5 Dehnfugenprofil, Metall**
Bewegungsfugenprofil aus gebürstetem Edelstahl mit trapezförmig gelochten Befestigungsschenkeln
und einer Nut- und Federverbindung zur Aufnahme
horizontaler Bewegungen, im Zuge der Fliesenverlegung und unter Beachtung der Herstellerangaben in Belaghöhe auf bauseitigen Estrich fachgerecht einbauen.
Bodenbelag oberflächenbündig anarbeiten.

Material:  Edelstahl
Oberfläche:  gebürstet
Menge: 4,000 m

**03.6 Wandfliesen 30/60 liefern weiß/kalibriert/matt**
- Wandfliesen, 30/60,
- Material:  Feinsteinzeug
- Nennmaß:  30 x 60 cm
- Sortierung: 1
- Farbe: weiß

frei Baustelle liefern.
Menge: 50,000 m²

**03.7 Wandfliese 30/60 verlegen**
Wandfliesen, 30/60 verlegen

Wandfliesenbelag in Dünnbett, zementhaltiger Mörtel, inkl. Verfugung. Fliesen frostbeständig, licht- und farbecht.

- Untergrund: Kalkzementputz oder Gipskartonplatten
-  ansetzen im Dünnbett mit Dispersionsklebestoff DIN 18156 Teil 3
- Material: Feinsteinzeug
- Fliesendicke: ca. 12 mm
- Fliesenformat: 30 x 60 cm
- Oberfläche: unglasiert
- Verfugung: zementhaltiger Fugenmörtel Typ CG, Farbton: grau
- Verlegung: Kreuzfuge
- Höhe der Bekleidungsfläche von ca. 1,20 m
bis ca. 2,80 m
Menge: 50,000 m²

**03.8 Zulage Löcher, bis d = 42 mm**
Zulage für die Herstellung von Löchern
für Installationen und Einbauteile im v.g. Wandfliesenbelag.

Lochgröße: d ≤ 100 mm
Menge: 20,000 St

**03.9 Sockel vorbereiten**
Untergrund aus Putz für Sockel anrauen und mit geeignetem Material grundieren für ausreichenden Haftgrund.
Menge: 70,000 m

**03.10 Sockelleisten**
Sockelleisten 6 cm hoch aus vorgenannten
Bodenfliesen schneiden, im Dünnbettverfahren
verlegen und nach Wahl die Fugen und den
Zwischenraum zwischen Fliese und Wand
vollflächig und eben verfugen.

Leistung einschl. Lieferung und Verschnitt.
Menge: 15,000 m

**03.11 Zulage Anarbeiten in Nischen**
Zulage für das Anarbeiten der vorgenannten Bodenbeläge in Nischen und Kleinflächen (z.B. Türnischen) <2,5m2.
Menge: 10,000 m2

**03.12 Eckschutzschiene, Edelstahl**
Eckschutzschiene, mit Anker, in Fliesen-Wandbelag,
an Ecken und Abschlüssen.

- Abmessung / Höhe: abgestimmt auf Fliesendicke
- bis H =8 mm
- Material: nicht rostender Stahl
- Form: eckig
- Oberfläche: matt, geschliffen mit Korn

Angeb. Fabrikat:
Menge: 25,000 m

**03.13 Elastoplastische Verfugung, Fliesen, Acryl**
Elastoplastische Verfugung von Fliesen, mit Acryl-Dichtstoff, inkl. notwendiger Flankenvorbehandlung an den Anschlussflächen und Hinterlegen der Fugenhohlräume mit geeignetem Hinterstopfmaterial, Fuge glatt gestrichen.

Farbe: nach Bemusterung
Menge: 40,000 m

### Titel 04 Dachgeschoss

**04.1 Feuchtemessung**
Feuchtemessung des Fliesenuntergrunds als Prüfung der Belegreife, über die Prüfpflicht des Auftragnehmers hinaus. Messung mit CM-Prüfinstrument, Preis je Prüfung inkl. Protokollierung und Übergabe an den Auftraggeber.
Menge: 4,000 St

**04.2 Randstreifen abschneiden**
Randdämmstreifen oberhalb Bodenbelag abschneiden,
Abfall entsorgen, inkl. Deponiegebühren.
Menge: 40,000 m

**04.3 Bodenfliesen 30/60 liefern R10**
- Bodenfliesen, 30/60,
- Material:  Feinsteinzeug
- Nennmaß: 30 x 60 cm
- Sortierung:  1.
- Abrieb: V
- Rutschhemmung: R10
- Farbe: grau

frei Baustelle liefern.
Menge: 30,000 m²

**04.4 Bodenfliesen 30/60 verlegen**
Bodenfliesen, 30/60 verlegen

Bodenfliesenbelag in Dünnbett, zementhaltiger Mörtel, inkl. Verfugung. Fliesen frostbeständig, licht- und farbecht.

- Untergrund: schwimmender Zementestrich
- Material: Feinsteinzeug
- Fliesendicke: ca. 12 mm
- Fliesenformat: 30 x 60 cm
- Oberfläche: unglasiert
- Verfugung: zementhaltiger Fugenmörtel Typ CG, Farbton: grau
- Verlegung: Kreuzfuge
Menge: 30,000 m²

**04.5 Dehnfugenprofil, Metall**
Bewegungsfugenprofil aus gebürstetem Edelstahl mit trapezförmig gelochten Befestigungsschenkeln
und einer Nut- und Federverbindung zur Aufnahme
horizontaler Bewegungen, im Zuge der Fliesenverlegung und unter Beachtung der Herstellerangaben in Belaghöhe auf bauseitigen Estrich fachgerecht einbauen.
Bodenbelag oberflächenbündig anarbeiten.

Material:  Edelstahl
Oberfläche:  gebürstet
Menge: 6,000 m

**04.6 Wandfliesen 30/60 liefern weiß/kalibriert/matt**
- Wandfliesen, 30/60,
- Material:  Feinsteinzeug
- Nennmaß:  30 x 60 cm
- Sortierung: 1
- Farbe: weiß

frei Baustelle liefern.
Menge: 53,000 m²

**04.7 Wandfliese 30/60 verlegen**
Wandfliesen, 30/60 verlegen

Wandfliesenbelag in Dünnbett, zementhaltiger Mörtel, inkl. Verfugung. Fliesen frostbeständig, licht- und farbecht.

- Untergrund: Kalkzementputz oder Gipskartonplatten
-  ansetzen im Dünnbett mit Dispersionsklebestoff DIN 18156 Teil 3
- Material: Feinsteinzeug
- Fliesendicke: ca. 12 mm
- Fliesenformat: 30 x 60 cm
- Oberfläche: unglasiert
- Verfugung: zementhaltiger Fugenmörtel Typ CG, Farbton: grau
- Verlegung: Kreuzfuge
- Höhe der Bekleidungsfläche von ca. 1,20 m
bis ca. 2,80 m
Menge: 53,000 m²

**04.8 Zulage Löcher, bis d = 42 mm**
Zulage für die Herstellung von Löchern
für Installationen und Einbauteile im v.g. Wandfliesenbelag.

Lochgröße: d ≤ 100 mm
Menge: 24,000 St

**04.9 Sockel vorbereiten**
Untergrund aus Putz für Sockel anrauen und mit geeignetem Material grundieren für ausreichenden Haftgrund.
Menge: 220,000 m

**04.10 Sockelleisten**
Sockelleisten 6 cm hoch aus vorgenannten
Bodenfliesen schneiden, im Dünnbettverfahren
verlegen und nach Wahl die Fugen und den
Zwischenraum zwischen Fliese und Wand
vollflächig und eben verfugen.

Leistung einschl. Lieferung und Verschnitt.
Menge: 30,000 m

**04.11 Zulage Anarbeiten in Nischen**
Zulage für das Anarbeiten der vorgenannten Bodenbeläge in Nischen und Kleinflächen (z.B. Türnischen) <2,5m2.
Menge: 10,000 m2

**04.12 Eckschutzschiene, Edelstahl**
Eckschutzschiene, mit Anker, in Fliesen-Wandbelag,
an Ecken und Abschlüssen.

- Abmessung / Höhe: abgestimmt auf Fliesendicke
- bis H =8 mm
- Material: nicht rostender Stahl
- Form: eckig
- Oberfläche: matt, geschliffen mit Korn

Angeb. Fabrikat:
Menge: 28,000 m

**04.13 Elastoplastische Verfugung, Fliesen, Acryl**
Elastoplastische Verfugung von Fliesen, mit Acryl-Dichtstoff, inkl. notwendiger Flankenvorbehandlung an den Anschlussflächen und Hinterlegen der Fugenhohlräume mit geeignetem Hinterstopfmaterial, Fuge glatt gestrichen.

Farbe: nach Bemusterung
Menge: 56,000 m

### Titel 05 Fliesenarbeiten Treppenhaus

**05.1 Treppenschutz im Treppenhaus entfernen und entsorgen**
Vorhandenen Treppenschutz aus OSB D=ca. 20mm im Treppenhaus vom Kellergeschoss bis Dachgeschoss entfernen und entsorgen.

Ausführung nur in Absprache mit der Bauleitung.

Leistung einschl. Tritt- und Setzstufen
Leistung einschl. Podeste.

Abmessungen:
Treppen ca. 16/27cm, Breite ca. 1,20m Anzahl ca. 79St
Fläche Podeste und Boden ca. 30m2

In dieser Position ist der Rückstandlose Ausbau des vorhandenen Treppen- und Bodenschutzes einzukalkulieren.

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Menge: 2,000 psch

**05.2 Treppenhaus Bestand Naturstein aufarbeiten / Stufen**
Aufarbeiten der Bestandsstufen aus Naturstein (siehe Foto).
Leistung bestehend aus:
- Schleifen
- Imprägnieren

Abmessung Stufe
ca. 1,20m Länge
Steigung ca. 17/27cm
einschl. herrausragende "Tropfnase"
Preis pro Stufe aus Setz und Tritt

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Menge: 160,000 St

**05.3 Treppenhaus Bestand Naturstein aufarbeiten /Fläche**
Aufarbeiten der Bestandfläche aus Naturstein (siehe Foto).
Leistung bestehend aus:
- Schleifen
- Imprägnieren

Preis pro m2
auch in Kleinflächen
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Menge: 60,000 m2

**05.4 Treppenhaus Bestand Naturstein aufarbeiten /Sockel**
Aufarbeiten der Bestandssockel aus Naturstein (siehe Foto).
Leistung bestehend aus:
- Schleifen
- Imprägnieren

Preis pro m
auch in Kleinflächen bzw. Nischen etc.
Höhe Sockel ca. 7cm
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Menge: 130,000 m

**05.5 Fahrstuhlkabine**
*** Pauschalposition
Zulage für das Verlegen in der Fahrstulkabine mit Bodenfliese wir Flurbereich Erdgeschoss,
einschl. erfoderlicher Untergrundvorbehandlung und Ausgleich der Höhe mittels Dämmmaterial.
Abmessung ca. 95x1,20m
Menge: 1,000 psch

### Titel 06 Stundenlohnarbeiten

**06.10 Baufacharbeiterstunden**
Stundenlohnarbeiten durch Baufacharbeiter/-in auf
Anordnung des AG ausführen, der Verrechnungssatz für
die jeweilige Arbeitskraft umfasst sämtliche Aufwendungen
wie Lohn- und Gehaltskosten, Lohn- und Gehaltsnebenkosten, Zuschläge, lohngebundene und lohnabhängige Kosten, sonstige Sozialkosten, Gemeinkosten, Wagnis und Gewinn.
Menge: 40,000 h

**06.20 Bauhelferstunden**
Stundenlohnarbeiten durch Bauhelfer/-in auf Anordnung
des AG ausführen, der Verrechnungssatz für die
jeweilige Arbeitskraft umfasst sämtliche Aufwendungen wie Lohn- und Gehaltskosten, Lohn- und Gehaltsnebenkosten,
Zuschläge, lohngebundene und lohnabhängige Kosten,
sonstige Sozialkosten, Gemeinkosten, Wagnis und Gewinn.
Menge: 40,000 h
